# SPO
Angebotsaufforderung (GAEB DA XML 3.3, DA83)
Währung: EUR
Erstellt mit: CaliforniaX by G&W Software AG, CaliforniaX V25.1.03, 12.05.2026

## Deckblatt
Bauvorhaben:  IGS Speyer, Sporthalle Ost
  Fitz-Ober-Straße 3
  67346 Speyer

Gewerk:  ELA-Anlage

Vergabenummer:  SSPE-2026-0043

Bauherr:  Stadtverwaltung Speyer
  Maximilianstraße 100
  67346 Speyer

Planverfasser:  Stadtverwaltung Speyer
  Technisches Gebäudemanagement
  Maximilianstraße 2
  67346 Speyer

Bauleitung:  Stadtverwaltung Speyer
  Technisches Gebäudemanagement
  Maximilianstraße 2
  67346 Speyer

Ausführung:  Beginn der Arbeiten  nach Auftragsvergabe

  Ende der Arbeiten  KW 32 / 2026

  Währung  EUR

  Mehrwertsteuer  19,0 %

Abgabe:  Abgabetermin  03.06.2026 - 10:30 Uhr

  Abgabeort  Stadtverwaltung Speyer
  Zentrale Vergabestelle
  Maximilianstr. 100
  Zi.Nr. 013
  67346 Speyer

  ..................................................................  .............................................................
  Ort und Datum  Ort und Datum

  ..................................................................  ..............................................................
  Stempel und Unterschrift  Stempel und Unterschrift
  Ausschreiber - Geprüft  Anbieter - Geprüft

## ELA Anlage
In der Sporthalle Ost in Speyer wird im Rahmen der sicherheitstechnischen Ertüchtigung der Sporthalle auch die bestehende ELA Anlage neu aufgebaut bzw. die vorhandenen ELA Komponenten erweitert, getauscht und angepasst.

Aktuell sind in der Halle Wandlautsprecher verbaut deren Qualität mehr als 4 klassig sind. Die Sprachverständlichkeit in der Halle ist nicht gegeben. Gerade bei Veranstaltungen bauen aus diesem Grund die Vereine eigenständig Anlagen auf.
Dies wird nach der Realisierung des aktuellen Brandschutzkonzeptes so nicht mehr möglich sein, da bei Nutzung der Tribüne die Einschubtribüne vollständig ausgezogen sein muss. Somit entfallen alle möglichen Aufstellorte in der Halle.

Nach der Sanierung wird es 2 Einspeisepunkte geben:
Einen im Regieraum in der Hallenmitte und einen auf der linken Tribünenseiten (von der Halle gesehen).
Dort kann von den Veranstaltern ein Bereich der oberen Tribüne für die Aufstellung der Veranstaltungstechnik genutzt werden.

Die automatische Abschaltung der ELA Anlage beim Auslösen der Brandmeldeanlage muss gegeben sein. d.h. die  ELA Anlage wird in diesem Fall komplett ausgeschaltet werden. Einen entsprechenden Kontakt der BMA wird in der ELA zentral bereitgestellt.

## ELA-Anlage
Datum: 12.05.2026

### 01 Demontage

#### 01.01 Demontage

**01.01.1 Demontage der in der Halle verbauten Wandaufbau- bzw.**
Demontage der in der Halle verbauten Wandaufbau- bzw. Deckenaufbaulautsprecher incl. Entsorgung
Menge: 6,000 St

**01.01.2 Demontage der in der bestehenden ELA Zentrale nicht mehr**
Demontage der in der bestehenden ELA Zentrale nicht mehr notwendigen Komponenten wie Verstärker und sonstigen elektronischen Komponenten, Demontage der nicht mehr notwendigen Anschlüssen

pauschal
Menge: 1,000 psch

### 02 Lautsprecher

#### 02.01 Lautsprecher

**02.01.1 Deckeneinbaulautsprecher Freespace FC4CE**
Deckeneinbaulautsprecher 40 W/160 W 100 Volt

Frequenzbereich (-10 dB)70 - 17.000 Hz
Horizontale Abdeckung 145°
Berechneter maximaler Schalldruckpegel in 1 m Entfernung 104 dB
Nennimpedanz 8 O (Übertrager überbrückt)
Dauerbelastbarkeit 40 W
Spitzenbelastbarkeit160 W
Empfohlene Signalverarbeitung Nicht erforderlich
 Bose Professional EQ-Klangregelung und SmartBass-Verarbeitung verfügbar
Empfindlichkeit (Schalldruckpegel/1 W bei 1 m) 88 dB
Transformatorabgriffe, 100 V
5, 10, 20, 40 W, Bypass
Transformatorabgriffe, 70 V
2,5 W, 5 W, 10 W, 20 W, 40 W, Bypass
 Vertikale Abdeckung 145°
Farbe weiß
Durchmesser 220 mm

Fabrikat: BOSE oder gleichwertig
Typ: BOSE Freespace® FS4CE
angebotenes Fabrikat und Typ:
'....................................................'
liefern und betriebsbereit installieren
incl. Befestigungsmaterial
Menge: 45,000 St

**02.01.2 FreeSpace FS2SE/100Volt oder 8 Ohm Lautsprecher,**
FreeSpace FS2SE/100Volt oder 8 Ohm Lautsprecher,
Aufbaulautsprecher für Installation
Verbindung mit Panaray Systemcontroller II,
ControllSpace ESP-88/AMS-8 oder BOSE EQ-Card Serie
II-S. Empfohlene Verstärkerleistung
16 Watt an 8 Ohm oder 100 Volt 16/8/4/2 Watt
Technische Daten:
- Belastbarkeit: 16 Watt
- Trafoabgriffe: 16, 8, 4, 2 Watt oder 8 Ohm Bypass
- Übertragungsbereich: 90 Hz-16 kHz (- 3 dB)
- Empfindlichkeit: 84 dB-SPL, 1W, 1m (Pink Noise)
- Abmessungen: 25,2 x 12,4 x 11,7/16,4 cm (B x H x T)
- Anschlüsse: berührsicher abdeckbare Schraubklemmen
- Gewicht: 1,8 kg
- Farbe: weiss
- Lieferumfang incl. Installationsmaterial
Fabrikat: BOSE oder gleichwertig
Typ: BOSE Freespace® FS 2SE
angebotenes Fabrikat und Typ:
'....................................................'
liefern und betriebsbereit installieren
incl. Befestigungsmaterial
Menge: 6,000 St

**02.01.3 Einbaulautsprecher 6 Watt/100 V Feuertopf**
Einbaulautsprecher 6 Watt/100 V Feuertopf
Durchmesser 220 mm mit Deckenausschnitt D200 mm

angebotenes Fabrikat und Typ:
'....................................................'
liefern und montieren
Menge: 20,000 St

**02.01.4 Aufbaulautsprecher 10 W/100 V**
Aufbaulautsprecher 10 W/100 V
Ballwurfsichere Ausführung

Fabrikat: Pöschel oder gleichwertig
Typ: WDW-2000-10-EN

angebotenes Fabrikat und Typ:
'....................................................'
liefern und montieren
Menge: 15,000 St

**02.01.5 Ballschutzkorb für Deckeneinbaulautsprecher**
Ballschutzkorb für Deckeneinbaulautsprecher

wie z.B.
Fabrikat: re graph
Typ SKOG-RM-W

oder gleichwertig

angebotenes Fabrikat und Typ
'....................................................'
Menge: 45,000 St

### 03 Zentrale

#### 03.01 Zentrale

**03.01.1 ControlSpace CC-16 Zonenbedienfeld.**
ControlSpace CC-16 Zonenbedienfeld.
Das CC-16 ist ein elegantes Wandbedienfeld und dient
Durch die individuelle Programmierung können Szenen
bzw. Quellen umgeschaltet sowie die Lautstärke geregelt
werden.
Funktionalität: Quellenauswahl-Name der Quelle wird im
Display angezeigt, Lautstärkeregelung.
Betriebsfertig montieren und programmieren nach
Anforderungsprofil
Maße: (H*B*T) 12,1*11,8*1,2/3,7 cm
Gewicht 340 gr.
Farbe: weiss
Fabrikat: BOSE oder gleichwertig
Typ: CS CC 16
angebotenes Fabrikat und Typ:
'....................................................'
Liefern und betriebsfertig montieren und programmieren.
incl. Befestigungsmaterial
Menge: 3,000 St

**03.01.2 ControlSpace AMS-8 Lokales Eingangsmodul.**
ControlSpace AMS-8 Lokales Eingangsmodul.
Das lokale Eingangsmodul (CL-LIM) akzeptiert Linie und
Die Einheit mischt beide Signale des ControlSace ESP-88
Signalprozessors.
Das CS-AMS-8 wird in Verbindung mit dem CC-16 in ein
Gehäuse montiert
Maße: (H*B*T) 8*11,5*5 cm, Gewicht : 110 gr.
Fabrikat: BOSE oder gleichwertig
Typ: CS AMS-8
angebotenes Fabrikat und Typ:
'....................................................'
Liefern und betriebsfertig montieren und programmieren.
incl. Befestigungsmaterial
Menge: 1,000 St

**03.01.3 ESP-88-PROG, Programmierung der ESP-88 mit allen**
ESP-88-PROG, Programmierung der ESP-88 mit allen
erforderlichen Anforderungen und Szenarien die nach
erfolgt durch einen Techniker der Herstellerfirma.
Nach Fertigstellung Funktionsprüfung aller
eingestellten Anforderungsprofilen.
Fabrikat: Bose oder gleichwertig
Typ: PROG-ESP-88
angebotenes Fabrikat und Typ:
'....................................................'
Liefern und betriebsfertig montieren und programmieren.
incl. Befestigungsmaterial

pauschal
Menge: 1,000 psch

**03.01.4 PA-500D, IEC 268-3**
Leistungsverstärker 2x600 W

Technische Daten
PowerSpace P2600A
Vielseitiger Leistungsverstarker
BoseProfessional.com 2 VON 5
Weitere technische Spezifikationen und Anwendungsinformationen finden Sie unter BoseProfessional.com.
Alle technischen Spezifikationen konnen ohne Vorankundigung geandert werden. 09/2023
TECHNISCHE SP EZIFIKATIONEN
Technische Spezifikationen
LEISTUNG
Verstarkerleistung 2 ~ 600 W (Klirrfaktor < 0,04 %, 1 kHz, 4.8 fnof;¶, 70/100 V)
Leistung I-Share-Modus 1 ~ 1200 W (2.4 fnof;¶, 70/100 V)
Max. Verstarkung (niederohmig) 35 dB
Max. Verstarkung (70 V-Modus) 35 dB
Max. Verstarkung (100 V-Modus) 38 dB
AUDIO PERFORMANCE
Frequenzgang 4 bis 8 fnof;¶: 20 Hz bis 20 kHz (}1 dB bei 1 W)
70/100 V: 20 Hz bis 20 kHz (}1 dB bei 1 W) mit 50 Hz Hochpassfilter
Kanaltrennung (Ubersprechen) > 80 dB bei 1 kHz, > 65 dB bei 20 kHz
Dynamikbereich . 100 dBA (unter Nennleistung)
Audiolatenz < 1 ms (jeder analoge oder AmpLink-Eingang zum Lautsprecherausgang)
AUDIOEINGANGE ANALOG AMPLINK
Eingangskanale 2 symmetrisch 8 digital
Anschlusse 6-poliger Euroblock-Anschluss RJ-45 (Eingang)
Eingangsimpedanz 10 kfnof;¶
Maximaler Eingangspegel 22 dBu (bei 14 dBu Empfindlichkeit)
Empfindlichkeit -10 dBV / 4 dBu / 14 dBu
AUDIOAUSGANGE SPEAKER AMPLINK
Ausgange 2 8 digital
Anschlusse Block mit 4 Anschlussen RJ-45 (Thru)
ANZEIGEN UND BEDIENELEMENTE
Power-LED Weises Leuchten: Stromversorgung ist eingeschaltet.
Weises Blinken: Einheit befindet sich im Auto-Standby-Modus.
Leuchtet rot: Fehler bei der Stromversorgung.
Rot blinkend: Thermischer Fehler
LED-Eingangssignal Grun: Signal vorhanden.
Gelb: Eingangspegel kurz vorm Uberschreiten.
Rot: Eingangspegel wird uberschritten.
Ausgangsbegrenzung-LED Gelb: Verstarker begrenzt den Ausgang.
Rot blinkend: Verstarker stumm.
Leuchtet rot: Verstarkerfehler oder thermischer Fehler.
Bedienelemente, Vorderseite Ein-/ausschalten
Bedienelemente, Ruckseite Verstarkermodus-DIP-Schalter, Eingangsempfindlichkeit-Schalter, Eingangsdrehregler, Mute,
Ausgangspegelsteller.
Fabrikat: Bose oder gleichwertig
Typ: PA-2600
angebotenes Fabrikat und Typ:
'....................................................'
liefern und betriebsbereit installieren
incl. Befestigungsmaterial
Menge: 4,000 St

**03.01.5 Control Space EX1280 Signalprozessor**
Control Space EX1280 Signalprozessor

Technische Spezifikation

VERSTÄRKUNG
Kanaltrennung (Übersprechen)
< -105 dB at +4 dBu, 1 kHz input signal

Dynamikbereich
> 115 dB, A-bewertet, 20 Hz - 20 kHz, analoger Eingang zu analogem Ausgang

Frequenzgang
18 Hz - 20 kHz (+0,8 dB/-0,2 dB), 1 kHz Referenzfrequenz
Klirrfaktor (THD+N)
< 0.003% at +4 dBu (A-weighted, 20 Hz - 18 kHz) / < 0.01% at +44 dBu (A-weighted, 20 Hz - 18 kHz)

AKUSTISCHE ECHOUNTERDRÜCKUNG (AEC)
AEC-fähig
NEIN

AUDIOEINGÄNGE, ANALOG
Eingänge
12 symmetrische Mikrofon-/Line-Eingänge
Anschlüsse
(1) 6-poliger Euroblock, 3,81 mm, abnehmbar
Äquivalentes Eingangsrauschen
-118 dB bei 44 dB Verstärkung
Empfindlichkeitsoptionen
0 dB, +14 dB, +24 dB, +32 dB, +44 dB, +54 dB, +64 dB
Eingangsimpedanz
12 kO bei 1 kHz, mit oder ohne Phantomspeisung
Maximaler Eingangspegel
+24 dBu
Phantom Power
48 VDC, 10 mA, softwareseitig pro Eingang wählbar
AUDIO-EINGÄNGE/AUSGÄNGE, DIGITAL
Kanäle
64 Dante in × 64 Dante Ausgang, primär/sekundär / 8 AmpLink Ausgang
Anschlüsse
(2) RJ-45 Dante Ein-/Ausgang / (1) RJ-45 AmpLink-Ausgang
Typ
Dante (Eingang/Ausgang), AmpLink (Ausgang)

AUDIOAUSGÄNGE, ANALOG
Kanäle: 8 ausgeglichene Linie
Anschlüsse (6) 6-poliger Euroblock, 3,81 mm
Maximaler Ausgangspegel +24 dBu
Ausgangsimpedanz  200 O

EINHALTUNG
Sicherheit
UL60065 (8. Ausgabe), CAN/CSA-C22.2 Nr. 60065 (8. Ausgabe), IEC/EN60065 (8. Ausgabe), UL62368-1 (2. Ausgabe), CAN/CSA-C22.2 Nr. 62368-1-14 (2. Ausgabe), IEC/EN 62368-1 (2. Ausgabe)
EN 54-24-zertifiziert NEIN
EMV
EN 55032:2015, EN 61000-3-2:2014, EN 61000-3-3:2013, EN 55035:2017, FCC Teil 15B Klasse A, AS/NZS CISPR 32:2015, ICES-003 Klasse A, CISPR13

STEUEREINGÄNGE
Spannungsbereich, analog 0 V - 3,3 V (maximal 5 V)
Digitale Eingangsspannung 0 V - 3,3 V (Schwellenwert 1,6 V)

STEUERAUSGÄNGE
Ausgänge (Steuerung) (5) digital, 6-poliger Euroblock, 3,81 mm, abnehmbar
Ausgangsspannung High: 8 V (open circuit), 2.5 V at 10 mA / Low: < 1 V at 100 mA, push-pull

ELEKTRO
Netzanschluss IEC 60320-C14-Einlass
Netzspannung 85-264 V AC, 50/60 Hz
Leistungsaufnahme
Typischerweise 35 W bei einer Umgebungstemperatur von 40 °C (104 °F).
Verlustleistung 60 W (205 BTU/h, 52 kcal/h)

ALLGEMEIN
Softwareanwendungen
ControlSpace Designer 5.5 oder höher (Windows)
Computer-Schnittstellenverbindung
RJ-45 ( Dante über einen Netzwerkrouter oder Switch

ANZEIGEN UND BEDIENELEMENTE
Anzeige 256 × 64 OLED
LED-Statusanzeigen (1) Betriebs-/Status-LED
INTEGRIERTER DSP
Delay 43 s
A/D- und D/A-Konverter 48 kHz / 24 Bit
Audiolatenz 1,05 ms, analoger Eingang zu analogem Ausgang
DSP-fähig Ja
Maximalberechnung 3,6 GIPS / 2,7 GFLOPS
Signalprozessor/CPU
32-Bit-Fest-/Gleitkomma-DSP 456 MHz/Arm Cortex-A8 600 MHz Prozessor
Samplingrate/Bit-Tiefe 48 kHz / 24 Bit

ABMESSUNGEN, GEWICHT
Farben Schwarz
Kühlsystem 2 seitliche Lüfter mit variabler Drehzahl
Aufhängung/Montage Standard-Rackösen
Betriebstemperaturbereich 0 °C bis 40 °C
Produktabmessungen (H×B×T)
1,7 Zoll × 19,0 Zoll × 11,1 Zoll (44 mm × 483 mm × 282 mm)
Nettogewicht 7,1 lb (3,2 kg )
Rackplätze 1 HE

Fabrikat: Bose oder gleichwertig
Typ: Control Space EX 1280 Digitaler Signalprozessor
angebotenes Fabrikat und Typ
'....................................................'
liefern und montieren
Menge: 1,000 St

**03.01.6 ControlSpace CC64 Control Center**
ControlSpace CC64 Control Center

Technische Spezifikation
EINHALTUNG EMV
ICES-003 Klasse B, EN55103-1, EN55103-2, FCC Teil 15 Klasse B

ELEKTRO
Kabelanforderungen Cat 5, ungeschirmtes verdrilltes Adernpaar (UTP)
Maximale Regleranzahl 16 pro ControlSpace Netzwerk
Maximale Kabellänge 328 Fuß (100 m)
Anschlüsse (1) RJ-45-Anschluss / (1) Euroblock, 2-polig
Leistungsbereich 15-24 VDC, 300 mA

ANZEIGEN UND BEDIENELEMENTE
Bedienelemente, Frontplatte
(4) Verstärkungs-/Auswahlregler (Dreh-/Druckregler), (4) Bank-Umschaltknöpfe, (1) Master-Szenen-/Preset-Abrufregler (Dreh-/Druckregler)

Anzeige
2-zeiliges × 40-Zeichen-LCD, blau hinterleuchtet
LED-Statusanzeigen
(4) Lautstärke-LED-Ringe, (4) Bankauswahl-LEDs, (1) Netzwerk-LED, (1) Netzwerk-Sende-LED, (1) Netzwerk-Empfangs-LED

ABMESSUNGEN, GEWICHT
Farben Weiß
Aufhängung/Montage
5-fach Elektroverteilerkasten (Nordamerika)
Produktabmessungen (H×B×T)
5,4 Zoll × 11,1 Zoll × 2,0 Zoll (137 mm × 282 mm × 51 mm)

Lieferumfang
(1) ControlSpace CC-64
(1) Installationsanleitung
(1) Cat-5-Netzteil

Fabrikat: Bose oder gleichwertig
Typ. ControlSpace CC-64 Control Center
angebotenes Fabrikat und Typ
'....................................................'
liefern und montieren
Menge: 1,000 St

**03.01.7 Sennheiser EW-D SKM-S Base Q1-6 Digitales Wireless System**
Sennheiser EW-D SKM-S Base Q1-6 Digitales Wireless System

MERKMALE
· Digitales Funksystem ohne Rauschen, Interferenzen
und elektrostatische Störimpulse
· UHF-Übertragung mit wesentlich höherer Reichweite,
Zuverlässigkeit und Skalierbarkeit
· Mobile App optimiert die Einrichtung und Bedienung
ohne kompliziertes Menü
· Automatisiertes Setup sorgt für zuverlässige Verbindungen
mit minimalem Zeit- und Arbeitsaufwand
· 134 dB Dynamikbereich des Senders bewahrt jedes
Detail, selbst bei extrem dynamischen Performances
· Bis zu 56 MHz Bandbreite unterstützt bis zu 90 Kanäle
· Bis zu 2.240 wählbare Frequenzen
· Funkreichweite der Sender: bis zu 100 m in einer idealen
Umgebung (ohne Hindernisse)
· Lithium-Ionen-Akkupack für bis zu 12 Stunden Betriebsdauer
(mit AA-Batterien bis zu 8 Stunden Betrieb)

SYSTEMKOMPONENTEN
· Stationärer Empfänger EW-D EM
· Handsender EW-D SKM-S
· Taschensender EW-D SK

Fabrikat: Sennheiser oder gleichwertig
Typ: EW-D 865-S Q-16 Set
angebotenes Fabrikat und Typ
'....................................................'
liefern und montieren
Menge: 4,000 St

**03.01.8 Sennheiser EW-D SKM-S Base Q1-6 Digitales Wireless System**
Sennheiser EW-D SKM-S Base Q1-6 Digitales Wireless System Headset

MERKMALE
· Digitales Funksystem ohne Rauschen, Interferenzen
und elektrostatische Störimpulse
· UHF-Übertragung mit wesentlich höherer Reichweite,
Zuverlässigkeit und Skalierbarkeit
· Mobile App optimiert die Einrichtung und Bedienung
ohne kompliziertes Menü
· Automatisiertes Setup sorgt für zuverlässige Verbindungen
mit minimalem Zeit- und Arbeitsaufwand
· 134 dB Dynamikbereich des Senders bewahrt jedes
Detail, selbst bei extrem dynamischen Performances
· Bis zu 56 MHz Bandbreite unterstützt bis zu 90 Kanäle
· Bis zu 2.240 wählbare Frequenzen
· Funkreichweite der Sender: bis zu 100 m in einer idealen
Umgebung (ohne Hindernisse)
· Lithium-Ionen-Akkupack für bis zu 12 Stunden Betriebsdauer
(mit AA-Batterien bis zu 8 Stunden Betrieb)

SYSTEMKOMPONENTEN
· Stationärer Empfänger EW-D EM
· Handsender EW-D SKM-S
· Taschensender EW-D SK

Fabrikat: Sennheiser oder gleichwertig
Typ: EW-D ME1 Set
angebotenes Fabrikat und Typ
'....................................................'
liefern und montieren
Menge: 2,000 St

**03.01.9 Sennheiser EW-D SKM-S Base Q1-6 Digitales Wireless System**
Sennheiser EW-D SKM-S Base Q1-6 Digitales Wireless System - Lavalier

MERKMALE
· Digitales Funksystem ohne Rauschen, Interferenzen
und elektrostatische Störimpulse
· UHF-Übertragung mit wesentlich höherer Reichweite,
Zuverlässigkeit und Skalierbarkeit
· Mobile App optimiert die Einrichtung und Bedienung
ohne kompliziertes Menü
· Automatisiertes Setup sorgt für zuverlässige Verbindungen
mit minimalem Zeit- und Arbeitsaufwand
· 134 dB Dynamikbereich des Senders bewahrt jedes
Detail, selbst bei extrem dynamischen Performances
· Bis zu 56 MHz Bandbreite unterstützt bis zu 90 Kanäle
· Bis zu 2.240 wählbare Frequenzen
· Funkreichweite der Sender: bis zu 100 m in einer idealen
Umgebung (ohne Hindernisse)
· Lithium-Ionen-Akkupack für bis zu 12 Stunden Betriebsdauer
(mit AA-Batterien bis zu 8 Stunden Betrieb)

SYSTEMKOMPONENTEN
· Stationärer Empfänger EW-D EM
· Handsender EW-D SKM-S
· Taschensender EW-D SK

Fabrikat: Sennheiser oder gleichwertig
Typ: EW-D ME2 SET
angebotenes Fabrikat und Typ
'....................................................'
liefern und montieren
Menge: 1,000 St

**03.01.10 Aktiver Antennensplitter DUAL 1-4 mit DC-**
Aktiver Antennensplitter DUAL 1-4 mit DC- Spannungsverteilung
1 HE
Fabrikat: Sennheiser oder gleichwertig

angebotenes Fabrikat und Typ
'....................................................'
liefern und montieren
Menge: 2,000 St

**03.01.11 Aktive AVM Richtantenne**
Aktive AVM Richtantenne

angebotenes Fabrikat und Typ
'....................................................'
liefern und montieren
Menge: 4,000 St

**03.01.12 Anschlussverteiler 40 DA-AP**
Anschlussverteiler 40 DA-AP
Für alle ankommenden und abgehenden Leitungen.
und Beschriftungsfeld. Komplett an der ELA- Zentrale
über flexiblen Kabelanschluss montiert und
aufgelegt.
Aufputz- Verteilerkasten für bis zu 2 DIN- Leisten
47614 (Löt/Schraub) oder 2 Leisten 30DA LSA-PLUS.
Maße: H-330 *B-200 *T-125 mm
angebotenes Fabrikat und Typ:
'....................................................'
liefern und betriebsbereit installieren
incl. Befestigungsmaterial und Auflegen aller Leitungen
incl. Beschriftung der Leitungen
Menge: 1,000 St

**03.01.13 19" Lüftungsplatte**
19" Lüftungsplatte
zur passiven Lüftung der ELA-Zentrale
RAL 7032
angebotenes Fabrikat und Typ:
'....................................................'
liefern und betriebsbereit installieren
incl. Befestigungsmaterial
Menge: 2,000 St

**03.01.14 Blindplatte**
Blindplatte
zum Abdecken des verbleibenden Freiraumes in der Front
der ELA-Zentrale
Abmessungen 484 x 134 mm

angebotenes Fabrikat und Typ:
'....................................................'
liefern und betriebsbereit installieren
incl. Befestigungsmaterial
Menge: 3,000 St

**03.01.19 Mikrofonstativ mit Verlängerungskabel**
Mikrofonstativ mit Verlängerungskabel
Für schnelles und genaues Einstellen durch handliche
Stufenlose Höhenverstellung von 90 - 165 cm
Gewicht 2,2 Kg
Trittfestes Mikrofonkabel mit Neutrik Steckverbinder
(XLR), Länge 10 Meter
Fabrikat: beyerdynamic  oder gleichwertig
Typ: GST-400
angebotenes Fabrikat und Typ:
'....................................................'
liefern und betriebsbereit installieren
incl. Befestigungsmaterial
Menge: 3,000 St

**03.01.20 Montage und Inbetriebnahme**
Montage und Inbetriebnahme
der ELA-Zentrale, auflegen aller ankommenden
Leitungen auf die Löt-Schraubverteiler
in der Zentrale. Impedanzwerte der Lautsprecherlinien
ermitteln und dokumentieren,
programmieren der Anlage und Tischsprechstelle mit
alle erforderlichen Funktionen.
Abnahmeprotokoll erstellen

pauschal
Menge: 1,000 psch

**03.01.21 Dokumentation**
Dokumentation
Dokumentation und Bedienungsanleitung mit CAD-Daten der
kompletten Zentrale in 3-facher
Ausfertigung, Vorhandene Dokumentation erweitern.
Übergabe an den Bauherrn

pauschal
Menge: 1,000 psch

**03.01.22 Einweisung des Bedienpersonals, aller Funktionen der**
Einweisung des Bedienpersonals, aller Funktionen der
ELA-Zentrale wie Programmübertragung in
die Halle, Übernahme aus dem Music-Server, Bedienung
der Tischsprechstelle usw.

pauschal
Menge: 1,000 psch

### 04 Stundenlohnarbeiten und sonstige Leistungen

#### 04.01 Stundenlohnarbeiten

**04.01.1 Facharbeiterstunde**
Menge: 15,000 h

#### 04.02 Sonstige Leistungen

**04.02.1 Einrichtung der Baustelle.**
Einrichtung der Baustelle.
Es wird ausdrücklich hingewiesen, dass im Gebäude selbst nur beschränkte Räumlichkeiten als Lagerfläche vorgehalten werden können.
Der Auftragnehmer ist verpflichtet die Lager- und
Aufenthaltsräumlichkeiten selbst beizustellen.
Sollte der Auftragnehmer einen bzw. zwei Baucontainer
aufstellen, so ist dies nur nach Rücksprache mit der Bauleitung möglich.
Platz wird zugewiesen.

pauschal während der gesamten Bauphase

Pauschalpreis gilt auch bei einer Verlängerungszeit der
Bauphase von bis zu 3 Monaten

Bauzeit wird definiert ab Beginn der Gerüststellung am 1.6.2026 bis zum Ende der Sommerferien in Rheinland-Pfalz am 8.8.2026.
Fertigstellung der Anlage ist 8.8.2026, da hier erste Veranstaltungen stattfinden. Dokumentation usw. können bis 15.8.2026 noch ausgeführt werden.
Die SV Abnahme und die Aufschaltung der Anlage muss frühzeitig durchgeführt werden.
Menge: 1,000 psch

**04.02.2 Sollte sich die Bauzeit um mehr als 3 Monate**
Sollte sich die Bauzeit um mehr als 3 Monate
verlängern, werden die Kosten anteilig für jede Woche
Bauzeitverlängerung vergütet.

pauschal - pro Woche Bauzeitverlängerung
Menge: 1,000 Wo

**04.02.3 Teilnahme des Projektleiters und Bauleiters bzw.**
Teilnahme des Projektleiters und Bauleiters bzw.
Oberbauleiters an den wöchentlichen Baubesprechungen
bzw. Besprechungsterminen während der gesamten Bauzeit

pauschal
Menge: 1,000 psch
